# Lagerhalle_Templin
Angebotsaufforderung (GAEB 90, DA83)
DV-Nummer: 2024-04
Währung: EUR
Auftraggeber: Landesbetrieb Forst Brandenburg, SE Templin, Vietmannsdorfer

## Los 5 Bodenbelagarbeiten und Malerarbeit
Datum: 18.02.26

### Titel 01 Bodenbelag und Malerarbeiten

#### Bereich 01.01 Baustelleneinrichtung

*Hinweis*
Die Baustelleneinrichtung ist in den Einheitspreis der
Positionen
einzurechnen. Eine gesonderte Baustelleneinrichtung
wird nicht
ausgeschrieben. Alle erforderlichen Werkzeuge,
Hilfsmittel,
Unterkunft, WC, Toilette, Arbeitskleidung ist hierbei
zu
berücksichtigen.

*Hinweis*
allgemeine Beschreibung

Der Landesforstbetrieb Brandeburg plant in Templin den
Neubau einer Saatgutlagerhalle, incl. einer
Behandlungsanlage
für das Saatgut zur Überwinterung.
Ein Neubau einer Binderdachhalle für die Lagerung von
Saat-
und Pflanzgut zur Buchheide 90 in 17268 Templin.
Das Bauwerk wird konventionell in Stahl, Beton und Holz
ausgeführt und besitzt die Maße a/b/h=40/25/8,14m. Das
Gebäude ist nicht unterkellert. Es verfügt über ein
Satteldach
mit ca. 11° Dachneigung.
Die hier gemachten Annahmen und Angaben in den
Positionsplänen sind stets mit den
Ausführungsunterlagen zu
vergleichen.

Alle ausgeschriebenen Positionen und Materialien
verstehen
sich ausschließlich incl. Lieferung und Montage.

Die Tragwerksplanung erfolgte an Hand von
Planunterlagen die
durch den Nutzer geringfügig verändert worden sind.
Diesbezüglich gelten die aktuellen Zeichnungen des Büro
Planquadrat Klug aus Stendal. Die Werkplanung ist
dahingehend anzupassen, die Tragwerksplanung ist zu
übernehmen und umzusetzen.

Dachkonstruktion:

Als Dachkonstruktion wird ein
Satteldach-Rahmenkonstruktion
Stahl - BSH ohne Zugband vorgesehen. Dieser besitz eine
Spannweite von 25m mit beidseitigem Kragarm von 5m und
wird in BSH Gl28c ausgeführt. Der Binderabstand beträgt
e=5,60m. Als Deckung werden Sandwichelemente mit einer
maximalen Spannweite von
e=2,00m vorgesehen. Zur Aussteifung gegen Wind und
Imperfektion werden 3 Verbände im Dach vorgesehen.
Zusätzlich befindet sich zwischen Achse 2 und 7 ein
Lichtband,
welches auf die Dachkonstruktion aufgesetzt wird. Eine
Eindeckung mit PV-Anlagen wird berücksichtigt und ist
vorgesehen. Zur Vermeidung von Durchbiegungsschäden ist
nur trockenes Bauholz mit einer Feuchte  < 18% zu
verwenden. Bei dem Einsatz von Stahlformteilen als
Holzverbinder ist deren Zulassung zu beachten!

Alternativ kann die Verwendung von Stahlträgern im
Außenbereich angenommen werden. Eine Werkplanung des
gesamten Tragsystems ist vorzusehen, sollten
Änderungen des
Grundtragsystems vorgenommen werden, sich dei
statischen
Berechnungen anzupassen und dem Prüfer vorzulegen.

Beachte:

Für die Montage der Dachkonstruktion und für die
Montage der
Dacheindeckung wird kein gerüst aufgestellt. Die
Arbeiten sind
mit Hubsteiger und Hebebühne durchzuführen.

Für die Montage der Dacheindeckung und des Lichtbandes
ist
eine komplette Abnetzung vorzusehen, dies ist in die
Positionen
des Daches einzukalkulieren.

Wände:

Die Giebel- und Längswände werden als Holzrahmenbau
ausgeführt. Dabei besitzen die Stiele einen Abstand von
e=0,625m. Zur Abtragung der Lasten aus dem Binder
werden
Stahlstützen unter dem Binder vorgesehen, welche mit
Hilfe von
Köchern eingespannt werden. Unter den Dachverbänden
werden zusätzlich
Wandverbände vorgesehen, welche zur Aussteifung des
Systems beitragen. Über den Toröffnungen werden
Sturzträger
mit entsprechenden Stielen vorgesehen.
Alle Wände, innen und außen werden als
Holzrahmenkonstruktion erstellt. Details zu den Wänden
werden in den Positionen benannt.

Außen werden die Wände mit einer Stulpschalung aus
Lärche
beplankt, das Holz bleibt unbehandelt. Die Wände
werden mit
einer Wärmedämmung aus Holzfaserdämmung oder aus einer
Holzerinblasdämmung eingebaut. Die Oberläche innen
besteht
aus einer OSB 4 Platte in einer Stärke von 19 mm. Die
OSB
Platte ist allseitg mit Nut und Feder zur Verlegung
versehen.

Von innen nach außen ist zusätzlich nach der OSB
Platte eine
Klimamembran anzuordnen, diese ist komplett zu
verkleben
und an alle angrenzenden Bauteile anzuarbeiten.

Der Büroberreich (Büro und WC) erhält zusätzlich zur
OSB
Beplanung eine Lage GKB Bauplatte als Oberfläche. Alle
Innenwände werden ebenfalls als Holzrahmenbauwand
hergestellt und errichtet.

Innenwand Holzrahmenbau

 12,5 mm Gipskartonplatte
 19 mm OSB 4 -Platte
 160 mm Holzständerwerk + Holzwolledämmung
 19 mm OSB 4 -Platte

Innenwand Heizraum

alle Wände und Decken im Heizraum sowie im
Pellettlager sind
von innen mit Trockenbauplatten im Feuerwiderstand F
30 zu
verkleiden. Ein bauaufsichtliche Zulassung und
Prüfprotokoll ist
dazu vorzulegen.

Der Pellettraum ist auf Grund der Lasten der Pelletts,
wenn
dieser gefüllt ist, mit zusätzlichen Hölzern zu
verstärken. Hier ist
der Abstand der Hölzer im Holzrahmenbau auf max. 31,25
cm
zu veringern und die Querschnitte auf 12 x 16 zu
vergrößern.
Die Verkleidung inner des Pelletlagers hat mit OSB 4
Platten 30
mm zu erfolgen.

Außenwand Holzrahmenbau

Verkleidung aus Brettschalung
19 mm OSB 4 -Platte
160 mm Holzständerwerk + Holzwolledämmung
19 mm OSB 4 -Platte

MATERIALIEN

Holz:  NH C24; BSH Gl24h Gl28c DIN EN 14081-1; DIN
EN 14080
Baustahl:  S235JR DIN EN 10025-2
Betonstahl:  B500A/B DIN 488-2
Beton:  C25/30 C35/45 DIN EN 206-1 / DIN 1045-2

Lastannahme für die Betonplatte der Halle

 Gabelstapler Kat.E2.3 Gabelstapler Klasse FL2
 Eigenlast 31 KN
 Hublast 15 kN
 Nutzlast (Achslast) Qk = 40 kN
 Qk = 15 kN/m²

Für die Güte der einzubauenden Materialien und die
Standsicherheit der Montagezustände haften die
ausführenden
Unternehmer.
Unstimmigkeiten sind dem Planverfasser sofort zu
melden, bei
Nichtachtung haftet der Ausführende.

Decken:

Büro und WC werden mit einer Rasterdecke versehen.
Leitungsführung erfolgt im abgehängten Deckenbereich
und
innerhalb der Wände. Durchdringungen sind gegen
Luftzug und
Dampfdruckausgleich abzudichten.
Technische Räume erhalten keine abgehängte Decke.
Über dem gesamten Sozialbereich wird eine Decke aus
Holzbalken eingebaut, von unten mit OSB 4 Platten 19 mm
verschalt und von oben mit Rauspund 28 mm (Nut und
Feder)
belegt. Zwischen den Deckenbalken wird eine
Wärmedämmung
aus Holzfasern eingebaut. ca. 24 cm dick. Von innen
wird
zwischen Deckenbalken und OSB Platte eine Klimamambran
verbaut.

Bodenbelag:

WC, Büro und technische Räume erhalten einen
schwimmenden  Zementestrich auf Dämmung. Der WC und
technische Bereich Bereich ist mit Fliesen 20 x 20 cm
in R 10 zu
verlegen. Das Pellettlager erhält keinen Estrich.
Das Büro erhält PVC Bodenbelag R 9 mit einer passenden
Sockelleiste aus PVC.
An Türschwellen ist eine Übergagsschine zum Beton der
Halle
vorzusehen.

Bodenaufbau:

Belag Fliese, PVC  1,0 cm
Zementestrich  6,0 cm
Trennlage PE Folie
Wärmedämmung EPS 035 12,0 cm
Bitumenbahn als Abdichtung  0,5 cm
Bodenplatte/Unterbeton  15,0 cm

Der Hallenbereich ist mit einem Oberflächen fertigen
Industrieboden aus Beton 20 cm dick, glatt gescheibt
herzustellen.

Bodenaufbau Halle:

Beton  20,0 cm (Oberfläche glatt
gescheibt)
Trennlage PE Folie
Wärmedämmung Styrodur 12,0 cm (für
Lastabtragende Bodenplatten)

Der Betonboden ist innerhalb der Halle in einem
Gefälle von
2%, zu der Rinne hin, auszubilden. Die Stirnseiten sind
ebenfalls mit entsp. Gefälle an die Rinnen anzubinden.

Dachaufbau

Für die Dachabdichtung sollen Sandwichplatten verwendet
werden. Die Dach Sandwichpaneele sollen aus speziellen
Profilen geliefert und aufgebaut werden, die ein
Montage von
PV Platten ermöglicht, ohne die Dachpaneele zu
durchbohren.
Die Sandwichpanelle sind in einer Dicke von 140 mm zu
verwenden.

Wandbeläge

in der Halle wird die Innenseite der Wände nicht weiter
verkleidet, hier bleibt die OSB platte als Ansicht
erhalten.

IM WC Bereich werden die Wände mit Wandfliesen, weiß,
matt
20 x 40 cm, Raum hoch verkleidet. Der Bürobereich
erhält eine
Glasvliestapete, weiß gestrichen mit Silikatfarbe.

Technische Räume erhalten keine weitere Verkleidung,
hier
bleibt die OSB Platte sichtbar.

elektrische Installation

Die elktrische Installation wird standartmäßig
durchgeführt.

Im Büro wird ein umlaufender Brüstungskanal vorgesehen.

Die Halle und auch der Büroteil sind mit einer internen
Haualarm Anlage auszustatten. Dazu sind Rauchmelder
(automatische und Handdruckmelder) und Sirenen zur
internen
Alarmierung vorzusehen.

Innerhalb des Gebäudes sind Rettungswege mit einer
Rettungswegkennzeichnung zu versehen. Eine
Sicherheitsbeleuchtung ist nach ASR vorzusehen.
Die Sicherheisbeleuchtung und Rettungswegebeleuchtung
ist
entsp. ASR 2.3 durchzuführen und vorzusehen.

Das Lichtband auf dem First der Halle ist als RWA
Anlage und
zur Lüftung vorzusehen. Zur Lüftung ist eine
Bedienstelle in der
Nähe der Tür zum Büro vorzusehen. Die Bedienstelle für
ide
RWA Funktion ist in der Nähe einer Ausgangstür
vorzusehen.
Die Funktion der RWA sollte auf Grund der vorgesehenen
Lüftungsfunktion elektrisch erfolgen. Für die Anlage
ist ein Wind
und Regenmelder vorzusehen.

Innenausstattung:

Das Büro wird mit einer Teeküche ausgestattet. Inhalt
der
Teeküche ist ein Külschrank 60 cm, mit Tiefkühlfach,
eine
Kochplatte (Ceranfeld) mit 2 Platten. Ein Spülbecken
100 cm
mit einem Becken und einer Ablage aus Edelstahl. Eine
Spülenarmatur aus Edelstahl mit keramischen
Dichtungen. Ein
zusätzlicher Unterschrank 50 cm breit. Gesamtbreite
ca. 230
cm. Ein dazu passender Oberschtrank 230 cm breit, 60 cm
hoch, mit 2 Glastüren und einer Beleuchtung innen und
mehreren Unterteilungen.

Ausstattung Halle:

In der Halle ist eine in der Mitte liegenden
Wasserablaufrinne
vorzusehen. Die Ablaufrinne ist als Polymerbetonrinne
vorzusehen, die ein innenliegendes Gefälle aufweist.
Die
Rinnen wird an den vorgesehenen Koalizenzabscheider
angeschlossen.
Die Rinnen verläuft über 3/4 der Gebäudelänge (30m).

Die Rinne ist mit einer elastischen Dichtungsfuge an
die
Betonplatte anzuschließen. Die Fuge ist Wasser dicht
auszuführen.

Außentüren und Tore:

In der Halle werden weiterhin 2 Rollrore und 2
Schlupftüren
eingebaut. Die Rollrore sind elektrisch bedienbar, mit
einer
Steuerung neben dem Tor und einer Fernbedienung. Bei
Stromausfall haben die Tore eine Notbedienung mit einer
Kurbel. Die Schlupftüren sind Rettungswege und werden
daher
mit einer Panikfunktion ausgerüstet. Die Schlupftüren
sind aus
wärmegedämmten Aluminiumtüren mit Glasausschnitt. Der
Glasausschnitt ist in der Mitte mit einem Kämpfer
getrennt. Das
Glas ist beidseitig aus VSG. Die Türen öffnen nach
außen.
Farbe nach Wahl AG.
Zusätzlich ist für das geplante Pellettlager eine Luke
in der
Außenwand vorzusehen, die zu Kontrollzwecken benötigt
wird.
Die Luke ist in F 30 RD auszuführen, hier kann eine
Stahlblechluke zur Anwendung kommen. Nach innen ist
diese
Luke mit eine zusätzlichen Verbau aus Bohlen (40 x 150
mm)
zu sichern, damit die Last der Pellett nicht auf die
Luke fällt.

Innentüren:

Die Innentüren zum Büro und zum Heizraum sind als T 30
Tür
mit Rauch schutz Funktion auszuführen. Hier sollen
Stahlblechtüren mit Umfassungszarge zum Einsatz kommen.
Die Türen haben keine Schwelle, sondern eine absenkbare
Dichtung.

Die Tür zum WC ist eine Holztür aus Vollspanplatt mit
0,7 mm
HPL Beschichtung (Farbe nach Wahl AG) mit einer
Umfassungszarge aus Stahl zum nachträglichen einbau,
ohne
Bodeneinstand.

Fenster:

die Fenster sind als einflüglige Fenster aus Kunststoff
vorzusehen. Für die Fenster ist eine Innenfensterbank
aus
Multiplexplatte 22 mm (birke, farblos lackiert) und
eine
Außenfensterbank aus Alu Strangpressprofil vorzusehen.
Alle
Fenster erhalten ein Jalousie aus Aluminium mit
Gurtbedienung.
Der Jalousiekasten ist durch die Holzschalung aussen
verdeckt.

OG über Büro:

das OG über dem Büro wird zu Abstellzwecken genutzt
werden,
daher ist zur Erschließung des OG eine Treppe aus
verzinkter
Stahlkonstruktion vorzusehen (ca. 18 Stg. 17,8 x 26
cm), incl.
Geländer. Das OG erhält ausserdem ein Absturzgeländer
aus
verzinkter Stahlkonstruktion.

Lichtband im First:

Das Lichtband auf dem First der Halle ist als RWA
Anlage und
zur Lüftung vorzusehen. Zur Lüftung ist eine
Bedienstelle in der
Nähe der Tür zum Büro vorzusehen. Die Bedienstelle für
die
RWA Funktion ist in der Nähe einer Ausgangstür
vorzusehen.
Die Funktion der RWA sollte auf Grund der vorgesehenen
Lüftungsfunktion elektrisch erfolgen. Für die Anlage
ist ein Wind
und Regenmelder vorzusehen.

Größe ca. 20 x 2 m
ärodynamische Abzugsfläche 12 m²
der Nachweis ist zu erbringen, zum Vorlage bei Bauamt
und
Prüfer

Dachrinne:

an der gesamten Halle ist eine Dachrinne vorzusehen.
Größe 4
teilig Nenngröße 500 vorzusehen. Alle Zubehörteiel
ebenfalls in
dies Größe (Fallrohr, Standrohr, etc.)

Blitzschutz:

Für die Halle ist ein Blitzschutz und eine Erdung
vorzusehen.
Für die Bemessung ist entsp. Die
Blitzschutz-Normenreihe DIN
EN 62305 (VDE 0185-305-3) mit ergänzenden
Überspannungsschutz durchzuführen.

PV Anlage:

Für die gesamte Halle ist eine auf der Dachfläche
flach liegende
PV Anlage vorzusehen und komplett mit zu installieren.
Wechselrichter, Batteriespeicher und weiters Zubehör
ist auf
der Südwest Seite unter der Überdachung anzuordnen.
Für die
Einspeisung wird ein separater Stromanschluss
vorgesehen.
Der hauptsächliche Strom soll als Eigenbedarf
Verwendung
finden. Eine Einspeisung ist dennoch vorzusehen.

Fundamente und Gründung:

Die tragenden Fundamente bestehen aus
Hülsenfundamente, in
welche die Stützen eingestellt und ausbetoniert werden
sollen.
Zwischen die Hülsenfundamente kommen
Streifenfundamente,
die durch eine Sockel mit einer Aufkantung von ca. 50
cm über
OFF  ergänzt werden. Der Socke wird als
sandwichkonstruktion
vorgesehen. Innen und außen eine Schale aus Sichtbeton,
dazwischen eine Lage Wärmedämmung 10 cm.

Innen wände werden über Streifenfundamente gegründet.

Statik ist zu beachten. Eine Ausführungs und
Werkplanung ist
anzufertigen und zur Abstimmung und Freigae vorzulegen.

Brandschutz: Feuerwiderstand F0

Der Feuerwiederstand der Halle wird nach
Musterindustriebaurichtlinie vorgesehen und geplant.
Demnach
sind Hallen  bis 1800 m² nach Kat 1 ohne Feuerwidersand
möglich, bei nicht brennbaren Materialien. Bei der
Verwendung
von Holz als tragende und aussteifende Materialien ist
Punkt 6.2
nach Tabelle 2 Punkt 5, bei der Ausführung zu beachten.

5) Anstelle von Konstruktionen aus nicht brennbaren
Baustoffen sind Holzkonstruktionen zulässig, wenn

- die Konstruktion nach DIN EN 1995-1-1 bemessen ist,
- die Holzbauteile im Falle von reinen Biegeträgern und
Zugstäben eine Mindestquerschnittsabmessung von 10 cm
x 10
cm und in allen
anderen Fällen eine Mindestquerschnittsabmessung von
12 cm
x 12 cm aufweisen und
- die Knotenpunkte als Holz-Holz-Verbindungen mit
Verbindungsmitteln nach Tabelle 6.1 der DIN EN
1995-1-2 oder
mindestens zweischnittige Stahl-Holz-Verbindungen mit eingeschlitzten
Blechen
verwendet werden."

Höhensprünge im Boden der Halle:

nach fertigstellung der Halle werden in die Halle
verschiedene
Einbauten vorgenommen, in den die Saaten überwintern
können, wie Kühlzellen. Die Kühlzellen werden nach der
Ferttigstellung der Halle eingebaut. Da die Zellen
einen
Fußbodenaufbau von ca. 15 cm haben, wird dieser
Bereich zur
Aufstellung der Zellen um ca. 15 cm tiefer eingebaut.
Eine
weiter Besonderheit betrifft den Beton unter dem
Bereich der
Eichelüberwinterung, dieser Beton ist als Wasser
durchlässiger
Beton auszuführen, mit einer zusätzlichen
Drainageschicht
unter dem Beton.

Gebäudeaußenlänge 40,00 m
Gebäudeaußenbreite 25,00 m
Rahmenstielhöhe ca. 5,10 m (ab: ±0 m)
Rahmenachsabstände ca. 1 x 5,43 | 5 x 5,71 | 1 x 5,44 m
Dachform/-neigung Satteldach  ca. 10,00 °
Giebelvorsprung 0,50 m 0,50 m
Traufenvorsprung 5,00 m 5,00 m

Endgültige Gebäudemaße sind aus den für die
Bauausführung
gültigen Werkplänen zu entnehmen.

Lastannahmen (Tieflandschnee berücksichtigt)

Charakteristische SchneelastSK (auf dem Boden) = 85
kg/m²,
Zone-2 / 64 m gem. gültiger Norm.

Eindeckungslast Sandwich 15 kg/m²
Konstruktionslast Pfetten
Vordachlast
Aufdachlast Kollektoren liegend 15 kg/m²
Installation 10 kg/m²

Der Leistungsumfang ist der nachfolgenden Beschreibung
zu
entnehmen.

**Ausführungsbeschreibung 0001 Vorbemerkungen**
*Vorbemerkungen*
Allgemeine Vorbemerkungen

Die Ausführung der nachfolgenden Arbeiten des
Leistungsverzeichnisses sind entsprechend der geltenden
Herstellvorschriften auszuführen.

Alle aufgeführten Positionen verstehen sich inkl. der
Lieferung
und der Verarbeitung sowie Montage der angebotenen
Leistung
und Produkte.

Für die Ausführung der nachfolgenden Leistungen dürfen
nur
Produkte und Systeme verwendet werden, die nachweislich
eine Zulassung in Deutschland haben. Sollten Produkte
verwendet werden, die keine Zulassung aufweisen, sind
diese
durch zugelassene Produkte zu ersetzen. Die Mehrkosten
dafür
trägt der Unternehmer selbst.

Ein Zeugnis über die Zulassung ist vor dem Einbau der
Produkte oder Systeme zu erbringen und der Bauleitung
und
dem Bauherren zur Prüfung zu übergeben.

Dies schließt ein, dass prüffähige Unterlagen
vorgelegt und
eingereicht werden, die zur Zeit der Bauausführung und
Abnahme Gültigkeit besitzen. Dies muß durch ein
gültiges
Datum der Prüfbehörde belegt sein.

Es ist insbesondere darauf zu achten, dass nur
zugelassene
Elemente, die im verwendeten System verarbeitet werden
auch
innerhalb dieses Systems zugelassen und geprüft sind.
Für
ungeprüfte und verwendete Einbauteile und Produkte
haftet
allein der Unternehmer.

Sollten dennoch vom Unternehmer Materialien,
Hilfsmittel,
Einbauteile, Dübel, Schrauben, Verbindungsmittel,
Systeme etc.
verwendet, bzw. angeboten  werden, die keine Zulassung
für
die auszuführende Leistung besitzen, trägt der
Unternehmer
das alleinige Risiko bei der Verwendung dieser
Materialien.

Wird nach der Auftragsvergabe durch den Bauherren bzw.
durch die Bauleitung festgestellt, das Produkte, die
angeboten
oder eingebaut wurden keine Zulassung haben, hat der
Unternehmer die Mehrkosten für die Prüfung des
angebotenen
Systems oder Produktes, bzw. die Mehrkosten für ein
anderes
geprüftes und zugelassenes System oder Produkt selbst
zu
tragen.

Des weiteren ist gleichzeitig mit der Schlussrechnung
eine
Fachunternehmererklärung abzugeben, in der durch den
Unternehmer bestätigt wird, dass alle Arbeiten nach den
geltenden Normen und Vorschriften, besonders den
geltenden
DIN ISO EN Vorschriften ausgeführt wurden. Im
Zusammenhang mit der Fachunternehmererklärung sind alle
Zulassungen, Zertifikate und Prüfprotokolle der
verwendeten
Produkte und Systeme vorzulegen.

Für spezielle Bauteile die brandschutztechnische
Anforderungen erfüllen müssen, sind gesonderte
Fachunternehmererklärungen abzugeben, die die jeweils
ausgeführte Leistung speziell benennen. Es ist
weiterhin die
Zulassungsnummer und die Nummer des Prüfzeugnisses des
jeweils verwendeten Systems zu benennen. Ein gültiges,
prüffähiges Prüfzeugnis aus dem der Aufbau des Systems
hervorgeht ist anzufügen.

Vor Angebotsabgabe ist eine Baustellenbegehung
durchzuführen; die baulichen und technischen
Gegebenheiten
mit der Bauleitung  abzustimmen. Nachforderungen aus
Nichtkenntnis der Baustellenbesonderheiten können
nicht
anerkannt werden. Bei einer Sanierung, insbesondere im
Falle
komplizierter Anschlüsse, ist die Prüfung der
Tragfähigkeit des
vorhandenen Wandaufbausbaues unbedingt erforderlich.
Nebenleistungen, wie z. B. Schutz- und
Sicherheitsmaßnahmen
nach der Unfallverhütungsvorschriften und den
behördlichen
Bestimmungen,  sind Leistungen, die auch ohne
Erwähnung im
Leistungsverzeichnis zur  vertraglichen Leistung
gehören und
nicht selbstständig vergütet werden.
Der Auftragnehmer ist nicht von seiner eigenen Pflicht
 befreit,
die Massen und sonstigen Angaben sorgfältig auf
Richtigkeit zu
überprüfen.

Bei der Aufstellung der Leistungsbeschreibung wird
gemäß
VOB/C davon ausgegangen, dass die beschriebenen
Leistungen immer die Lieferung der dazugehörigen
Stoffe und
Bauteile einschließen, wenn nicht anders
vorgeschrieben.

*Hinweis*
Unterlagen
Alle einschlägigen technischen Vorschriften,
baurechtlichen
Bestimmungen, ministeriellen Richtlinien sowie ggf.
besondere
Richtlinien und fachlichen Anweisungen des Bauherrn
für die
jeweiligen Gewerke sind einzuhalten.
Für alle Schäden und Nachfolgeschäden infolge von
Nichtbeachtung haftet der Auftragnehmer dem
Geschädigten.

Allgemeine Bedingungen

Der AN hat sich vor Ausführung der Arbeiten über die
Lage von
Leitungen, Kabeln, Dränen, Kanälen u. ä. beim AG und
bei den
für die Ver- und Entsorgungsanlagen zuständigen
Trägern zu
unterrichten.

Stoffe, Bauteile und Bauelemente der nachfolgenden
Positionen
müssen ungebraucht sein. Für die Güte der Stoffe und
Bauteile
und für die Ausführung der Leistungen gelten die VOB
und die
technischen Vorschriften lt. Baubeschreibung.

Koordinierung
Der Auftragnehmer hat sich mit allen an der Baustelle
tätigen
Firmen zu koordinieren, soweit erforderlich unter
Einschaltung
des Auftraggebers. Die Koordination bezieht sich
insbesondere
auf die Ausführbarkeit der vom Auftragnehmer zu
erbringenden
Leistungen, Arbeitsablauf, rechtzeitiger Abruf von
bauseitigen
Leistungen u.a.

Die Teilnahme des Fachbauleiters des Auftragnehmers an
turnusmäßigen Baubesprechungen wird vom Auftraggeber
verlangt. Der Fachbauleiter ist namentlich mit seinem
Vertreter
zu benennen.

Bauvorbereitung
Der AN hat einen Bauablaufzeitplan, aus dem die
Baustelleneinrichtung, einschließlich des vorgesehenen
Geräteeinsatzes, Arbeitszeitplan und
Arbeitskräfteeinsatz zu
ersehen ist, aufzustellen.

Beim Bau freigelegte oder berührte Leitungen sind so zu
sichern, dass sie betriebsfähig bleiben. Bei Frost
müssen
freigelegte Leitungen entsprechend den Anweisungen des
Versorgungsunternehmens oder nach entsprechenden
Richtlinien gegen Einfrieren geschützt werden.

Grundstücke und Anlagen, welche durch Bauarbeiten
berührt
oder gefährdet werden, müssen vom AN vor Baubeginn auf
ihre
Sicherheit und Beschaffenheit untersucht werden. Zu
ihrem
Schutz hat der AN Vorsichtsmaßnahmen zu treffen.
Unterlässt
der AN die Vorsichtsmaßnahmen, so ist der AN für alle
Schäden haftbar.

Der AN haftet für alle Schäden, die aus Nichtbeachtung
der
Richtlinien / Genehmigungen und Auflagen entstehen.

Bauausführung - Vorbereitung
Zur Wahrung der Belange des Naturschutzes und der
Landschaftspflege sind Bäume, Strauchwerk und Hecken zu
schonen. Eingriffe in diese Bestände sind mit
Abstimmung der
Landschaftsbehörde vorzunehmen. Der Mutterboden ist vor
dem Bodenaushub abzuheben und so zu lagern, dass eine
Vermischung mit anderem Bodenaushub ausgeschlossen ist.
Durch Verschulden des AN unbrauchbar gewordener
Mutterboden ist zu Lasten des AN auszutauschen.

Herstellung - Ausführung
Sämtliche Materialien sind vom AN zu liefern, sofern
die
Lieferung nicht ausdrücklich ausgeschlossen ist. Bei
der
Verwendung der Materialien sind die DIN/ATV
Vorschriften
sowie die Vorschriften der Hersteller zu beachten.

Der AN hat die Anforderungen der technischen
Regelwerke des
Deutschen Instituts für Normung (DIN/CEN) und der ATV
zu
erfüllen.

Bezüglich der "Sicherheit auf Baustellen" räumt sich
der AG nur
Aufsichtsrecht ein, das Weisungsrecht obliegt dem AN.

Alle eingesetzten Materialien haben dem neuesten Stand
der
DIN und den Güte- und Prüfbestimmungen der RAL zu
entsprechen.

Abnahme
Zur Abnahme sind sämtliche Dokumentationen, Bestände,
Lieferscheine, Nachweise, Betriebsanweisungen u.ä.
vorzulegen.

Des Weiteren ist gleichzeitig mit der Schlussrechnung
eine
Fachunternehmererklärung abzugeben, in der durch den
Unternehmer bestätigt wird, dass alle Arbeiten nach den
geltenden Normen und Vorschriften, besonders den
geltenden
DIN ISO EN Vorschriften ausgeführt wurden.
Im Zusammenhang mit der Fachunternehmererklärung sind
alle
Zulassungen, Zertifikate und Prüfprotokolle der
verwendeten
Produkte und Systeme vorzulegen.

Für spezielle Bauteile, die brandschutztechnische
Anforderungen erfüllen müssen, sind gesonderte
Fachunternehmererklärungen abzugeben, die die jeweils
ausgeführte Leistung speziell benennen. Es ist
weiterhin die
Zulassungsnummer und die Nummer des Prüfzeugnisses des
jeweils verwendeten Systems zu benennen. Ein gültiges,
prüffähiges Prüfzeugnis aus dem der Aufbau des Systems
hervorgeht ist anzufügen.

*Hinweis*
VOB:
Neben den allgemeinen Vertragsbedingungen und diesen
technischen Vorbemerkungen gilt die VOB (Teil B, C),
neueste Fassung.

Mitgeltende Normen und Richtlinien:
Es gelten jeweils die Normen und Regeln in der zum
Vertragsschluss gültigen Fassung einschließlich der
Änderungen, Berichtigungen und Beiblätter.

Weiterhin sind einzuhalten:

ATV DIN 18335 Stahlbauarbeiten
Gilt für Stahlbauleistungen des konstruktiven
Ingenieurbaus im
Hoch- und Tiefbau einschließlich des Stahlverbundbaus.

Ergänzend gilt die ATV DIN 18299 "Allgemeine Regelung
für
Bauarbeiten jeder Art", Abschnitte 1 bis 5. Bei
Widersprüchen
gehen die Regelungen der ATV DIN 18335 vor.

**01.01.1 Facharbeiterstunden**
Stundenlohnarbeiten Facharbeiter einschl. aller
Nebenkosten,
wie Auslösung, Fahr- und Wegegeld, Unternehmerzuschlag
etc.

Ausführung nur nach Genehmigung des AG.
Menge: 1,000 Stun

**01.01.2 Helferstunden**
Stundenlohnarbeiten Helferstunden einschl. aller
Nebenkosten,
wie Auslösung, Fahr- und Wegegeld, Unternehmerzuschlag
etc.

Ausführung nur nach Genehmigung des AG.
Menge: 1,000 Stun

**01.01.3 Dokumentationsunterlagen**
Erstellung einer Dokumentation der durchgeführten
Arbeiten.
(Baustellentagesbericht). Diese Unterlagen sind der
Bauleitung
nach Beendigung der Leistung komplett 2fach zu
übergeben.
Sie sind spätestens mit der Schlussrechnung
fertigzustellen und
zu übergeben.

- Zusammenstellung von Zertifikaten,
- bauaufsichtlichen Zulassungen,
- Fachunternehemrerklärungen,
- Übereinstimmungserklärungen,
- alle Nachweise Brandschutz, Wärmeschutz etc.
Menge: 1,000 psch

#### Bereich 01.02 Bodenbelagarbeiten

**01.02.1 Reinigen des Untergrundes**
Entfernen von losen und schwachhaftenden Bestandteilen
zur
Erzielung eines verlegereifen Untergrundes.

Der Abfall geht zu 100 % in das Eigentum des AN über
und ist
vorschriftsmäßig zu entsorgen
.
Menge: 25,000 m²

**01.02.2 Schwind- und Arbeitsfugen**
Fachgerechtes Schließen von Schwind- und Arbeitsfugen
sowie
Spannungsrissen im Untergrund aus Zementestrich mit
einem
2-Komponenten-Spezialharz und anschließendem Abstreuen
mit Quarzsand

Körnung 0,3 - 0,8, mm im Überschuss zur Gewährleistung
einer
guten Haftung der darauf zu verarbeitenden Materialien
Menge: 2,000 m

**01.02.3 Feuchtigkeitssperre**
Estrichflächen mit einem Spezialanstrich beschichten,
um die
Fläche wegen zu hoher Restfeuchte im Estrich
abzusperren

bis zu einer Feuchtigkeit von 3,2 %
Menge: 25,000 m²

**01.02.4 Epoxidharzanstrich Sperre**
alte Estrichflächen mit einem Anstrich

aus Epoxidharz oder 2-Komponenten-Spezialharz

und anschließendem Abstreuen mit Quarzsand

Körnung 0,3 - 0,8, mm im Überschuß zur

Gewährleistung einer guten Haftung der

darauf zu verarbeitenden Materialien gegen alte
Anstriche und
Kleber, bzw. deren Ausdünstungen sperren
Menge: 25,000 m²

**01.02.5 Grundierung Estrich neu**
mit einem lösemittelfreien, sehr emissionsarmen
Dispersionsvoranstrich vorstreichen zur Erzielung
einer guten
Haftung für nachfolgende Spachtelschichten.

auf neuen Estrich aus Zementestrich
Menge: 25,000 m²

**01.02.6 Anschleifen und Absaugen vor dem Spachteln**
Anschleifen und Absaugen des Untergrunds vor dem
Spachteln
Menge: 50,000 m²

**01.02.7 Anschleifen und Absaugen nach dem Spachteln**
Anschleifen und Absaugen des Untergrunds nach dem
Spachteln
Menge: 25,000 m²

**01.02.8 Spachteln auf neuem Estrich**
Ganzflächiges Spachteln des Untergrundes

vorbereitetem Estrich mit einer hochwertigen,
stuhlrollengeeigneten Nivelliermasse

Auftragsstärke mindestens 3 mm.

auf neuem Estrich aus Zementestrich
Menge: 25,000 m²

**01.02.9 Spachteln auf altem Untergrund**
Ganzflächiges Spachteln des Untergrundes

vorbereitetem Estrich mit einer hochwertigen,
stuhlrollengeeigneten Nivelliermasse

Auftragsstärke mindestens 5 mm.

auf altem Boden aus  Gips-, Anhydrittestrich

Faser armierte Spachtelung verwenden
Menge: 25,000 m²

**01.02.10 Spachteln Mehrstärke**
Mehrstärke für Spachtelarbeiten auf alten Untergründen
je mm
Dicke
Menge: 25,000 m²

**01.02.11 Bodenbelag aus Linoleum 2,5mm**
Bodenbelag aus Linoleum DIN EN ISO 24011, mit
werkseitiger Oberflächenvergütung,
doppelt UV-vernetzt,
CO2 - neutrale Herstellung
entspricht den Anforderungen des Blauen Engel und des
Natureplus e.V.,
Einstufung DIN  EN ISO 10874  Klasse 34 (gewerblicher
Bereich, sehr starke Beanspruchung),
antistatisch, Aufladungsspannung im Begehversuch gemäß
DIN EN 1815  max. 2 kV,
Trittschallverbesserungsmaß  EN ISO 10140-3 / EN ISO
717-2  ca. 5 dB,
geeignet für Stuhlrollen DIN EN 12529 Typ W,
Brandverhaltensklasse DIN EN 13501-1  Cfl-s1,
brandtoxikologisch unbedenklich,
Bewertungsgruppe Rutschgefahr R 9 gemäß BGR 181,
beständig gegen Öle, Fette und Zigarettenglut,
Art der Nutzung  Schule

Belagdicke 2,5 mm,
in Bahnen, Bahnenbreite 200 cm,
Oberfläche glatt
kräftige Einzelfarben in feiner Abstufung, zur Auswahl
durch den
AG

Farbton nach Wahl AG

kräftige Farbtöne (rot, Blau, Grün, gelb, orange, usw)

Auf vollflächig gespachtelten Untergrund dauerhaft
verkleben.
Menge: 25,000 m2

**01.02.12 Sockelleisten aus Lino Belag 10 cm Höhe**
Sockelleisten passend zum Lino Belag
Liefern und Verlegen von
Sockelleisten. Optisch und qualitativ auf

den Belag abgestimmt.
Maßstabil in verklebtem Zustand.

Farbe nach Wahl AG aus Musterkollektion

 Anschluss an Wand und Boden

montieren nach Herstellervorschrift

Höhe 10 cm

incl. unterem Anschluss an den Belag mit Silikonfuge
Menge: 26,000 m

**01.02.13 Schweißschnur für Belagsfugen**
Lieferung und Einbau von Schweißschnur/Schmelzschur an
den
Fugen der Bahnenware

bezogen auf die Menge des Bodenbelages
Menge: 25,000 m²

**01.02.14 Siliconfugen**
Fugenverschluss, innen, Silikon

Fugenverschluss in Innenräumen, im Bereich von
Sockeleisten,
einschließlich Vorreinigung und Hinterfüllung der
Fugen.

Fugenbreite: 4-6 mm i.M.
Fugenfarbe: passend zum Bodenbelag
Fugendichtmasse: Silikon
Menge: 25,000 m

#### Bereich 01.03 Malerarbeiten

**01.03.1 Abdeckung von Bauteilen**
Herstellen einer Ganzabdeckung mit Papier und Folie,
Verklebung der Stösse und nach Gebrauch wieder
entfernen

Entfernung von Kleberesten der Abklebungen an Fußböden,
Fenstern und Türen
Menge: 30,000 m²

**01.03.2 Grundierung Untergrund**
Liefern und Auftragen einer verfestigenden und
Saugfähigkeit
reduzierenden Grundbeschichtung

Grundierung für nicht saugende und saugende Untergründe

Untergrund aus Putz und alten Anstrichen, teilweise
Ölsockel

Mit einer verfestigenden Spezialgrundierung mit
Gel-Struktur zur
optimalen Verfestigung von Untergründen und
Reduzierung von
Saugfähigkeiten. 100% Reinacrylat. Keine
Sperrschichtwirkung
aufgrund einpolymerisierter Siloxanhaftbrücken im
Nanobereich.
Gute Anhaftung auf vielen, auch glatten Untergründen.
Unverseifbar. Ohne Zusatz von Konservierungsmitteln
und frei
von schädlichen Emissionen, lösemittelfrei.
Menge: 75,000 m²

**01.03.3 Wände mit Vlies tapezieren und streichen**
Wände und Decken bestehend aus
GKB Platten, mit einer Lage Glasseidenapete tapezieren
Anschließend deckend, wenn nötig in mehreren
Arbeitsgängen mit einer diffusionsoffenen
wischbeständigen Wand und Deckenfarbe beschichten

Flächengewicht 150 g/m²

Untergrund : tragfähig Trockenbauplatte
Menge: 75,000 m²

**01.03.4 Leibungen von Fenster und Türen tapezieren und streichen**
Leibungen tapezieren
Anschließend deckend, wenn nötig in mehreren
Arbeitsgängen mit einer diffusionsoffenen
wischbeständigen Wand und Deckenfarbe beschichten

Flächengewicht 150 g/m²

Untergrund : tragfähig Trockenbauplatte

Tiefe der Leibung ca. 30 cm
Menge: 12,000 m

**01.03.5 Türzargen lackieren**
Farbbeschichtung auf Stahlblechtürzargen bereits
grundiert, allseitig streichen wie folgt :

1. anschleifen
2. 1. Voranstrich
3. 1. Hauptanstrich
4. anschleifen
5. 2. Hauptanstrich

Türgröße : 100/201/22 cm

Mauerwerksdicke:  22 cm

incl. Nebenarbeiten, wie herausnehmen der Türdichtung,
später wieder einsetzen, abkleben, etc.

Farbe :  nach RAL und Wahl durch den AG
Menge: 2,000 St

USt %: 19,00
